# Marco para tapa tipo FL13de IDE. 52x134. Bolsa 5u. - de IDE Electric

- Propiedad del archivo: CONSTRUNARIO
- Formato: FIEBDC-3/2012
- Programa: Construnario Versión 3.51
- Fecha de los precios: 25/10/2024
- Divisa: EUR

**TFL13** u Marco para tapa tipo FL13de IDE. 52x134. Bolsa 5u. - de IDE Electric
Precio: 65.93
Polipropileno reforzado con fibra de vidrio Código EAN: 8431044385327 Código ETIM 8.0: EC000456
