# Tapas latereles para zócalo de 200 Armario 600 de IDE - de IDE Electric

- Propiedad del archivo: CONSTRUNARIO
- Formato: FIEBDC-3/2012
- Programa: Construnario Versión 3.51
- Fecha de los precios: 25/10/2024
- Divisa: EUR

**TLZCL2060** u Tapas latereles para zócalo de 200 Armario 600 de IDE - de IDE Electric
Precio: 67.49
MATERIALES: Chapa acero pintado RAL7016. Se recomienda colocar tapas laterales en todos los armarios incluso en conjuntos de armarios enlazados. Suministro: Pack de 2 tapas laterales. PARA ARMARIOS TIPO: FSC - ENL - BIG. Código EAN: 8431044488523 Código eCl@ss 6.0: EC000721
