# Tapa 300 mm para MCCB de IDE - de IDE Electric

- Propiedad del archivo: CONSTRUNARIO
- Formato: FIEBDC-3/2012
- Programa: Construnario Versión 3.51
- Fecha de los precios: 25/10/2024
- Divisa: EUR

**TMCB300** u Tapa 300 mm para MCCB de IDE - de IDE Electric
Precio: 62.73
MATERIALES: Chapa de acero pintado RAL 9003. CARACTERÍSTICAS: Suministradas con los accesorios necesarios para su colocación. Para su correcta colocación es necesario solicitar Placa + Tapa. Código EAN: 8431044209241 Código eCl@ss 6.0: EC000456
