# Tapas modulares fijas 400x1000 de IDE - de IDE Electric

- Propiedad del archivo: CONSTRUNARIO
- Formato: FIEBDC-3/2012
- Programa: Construnario Versión 3.51
- Fecha de los precios: 25/10/2024
- Divisa: EUR

**TMF40100** u Tapas modulares fijas 400x1000 de IDE - de IDE Electric
Precio: 49.27
MATERIALES: Acero laminado RAL7035. Todas las tapas son reversibles. PARA ARMARIO TIPO: FSC - ENL. Código EAN: 8431044136530 Código eCl@ss 7.0: EC000456
