# Termostato simple NC, referencia TS01 de IDE - de IDE Electric

- Propiedad del archivo: CONSTRUNARIO
- Formato: FIEBDC-3/2012
- Programa: Construnario Versión 3.51
- Fecha de los precios: 25/10/2024
- Divisa: EUR

**TS01** u Termostato simple NC, referencia TS01 de IDE - de IDE Electric
Precio: 18.26
Termostato simple NC. Código EAN: 8431044251035 Código ETIM 6.0: EC002014
