# Tapa pasa cables, referencia TS1423 de IDe. Medidas: 230x140 - de IDE Electric

- Propiedad del archivo: CONSTRUNARIO
- Formato: FIEBDC-3/2012
- Programa: Construnario Versión 3.51
- Fecha de los precios: 25/10/2024
- Divisa: EUR

**TS1423** u Tapa pasa cables, referencia TS1423 de IDe. Medidas: 230x140 - de IDE Electric
Precio: 20.33
MATERIALES: Chapa acero laminado RAL7035. Tapa de repuesto estándar para entrada de cables. Se suministra la tapa más los tornillos de instalación. Código EAN: 8431044215204 Código ETIM 6.0: EC000456
