# Tapa pasa cables, referencia TS1450 de IDe. Medidas: 500x140 - de IDE Electric

- Propiedad del archivo: CONSTRUNARIO
- Formato: FIEBDC-3/2012
- Programa: Construnario Versión 3.51
- Fecha de los precios: 25/10/2024
- Divisa: EUR

**TS1450** u Tapa pasa cables, referencia TS1450 de IDe. Medidas: 500x140 - de IDE Electric
Precio: 24.81
MATERIALES: Chapa acero laminado RAL7035. Tapa de repuesto estándar para entrada de cables. Se suministra la tapa más los tornillos de instalación. Código EAN: 8431044215518 Código ETIM 6.0: EC000456
