# Cofret ip67 13 mod.1712gm. 3-2p+t 16a. 3-3p+t 32a c/protec.(ip67) - de IDE Electric

- Propiedad del archivo: CONSTRUNARIO
- Formato: FIEBDC-3/2012
- Programa: Construnario Versión 3.51
- Fecha de los precios: 25/10/2024
- Divisa: EUR

**V2GL2_P67** u Cofret ip67 13 mod.1712gm. 3-2p+t 16a. 3-3p+t 32a c/protec.(ip67) - de IDE Electric
Precio: 425.63
MATERIALES LIBRES DE HALÓGENOS. Marco y base en ABS gris RAL 7035. Ventana transparente color Fumé con protección UV. Conjunto completo en IP67. Código EAN: 8431044235257 Código ETIM 6.0: EC000379
