# Ventilador filtro DC 245 m3/h - de IDE Electric

- Propiedad del archivo: CONSTRUNARIO
- Formato: FIEBDC-3/2012
- Programa: Construnario Versión 3.51
- Fecha de los precios: 25/10/2024
- Divisa: EUR

**VF245DC** u Ventilador filtro DC 245 m3/h - de IDE Electric
Precio: 134.13
Ventilador de filtro IP54 DC (245 m3/h). Código EAN: 8431044250359 Código ETIM 6.0: EC000320
