# Ventilador filtro AC 280 (320) m3/h - de IDE Electric

- Propiedad del archivo: CONSTRUNARIO
- Formato: FIEBDC-3/2012
- Programa: Construnario Versión 3.51
- Fecha de los precios: 25/10/2024
- Divisa: EUR

**VF280AC** u Ventilador filtro AC 280 (320) m3/h - de IDE Electric
Precio: 84.11
Ventilador de filtro IP54 AC (280-320 m3/h). Código EAN: 8431044250199 Código ETIM 6.0: EC000320
