# Ventilador filtro AC 637 (707) m3/h - de IDE Electric

- Propiedad del archivo: CONSTRUNARIO
- Formato: FIEBDC-3/2012
- Programa: Construnario Versión 3.51
- Fecha de los precios: 25/10/2024
- Divisa: EUR

**VF637AC** u Ventilador filtro AC 637 (707) m3/h - de IDE Electric
Precio: 215.55
Ventilador de filtro IP54 AC (637-707 m3/h). Código EAN: 8431044250205 Código ETIM 6.0: EC000320
