# Esquinera y tapas frontales para zócalo de 100-100 Armario 400 de IDE - de IDE Electric

- Propiedad del archivo: CONSTRUNARIO
- Formato: FIEBDC-3/2012
- Programa: Construnario Versión 3.51
- Fecha de los precios: 25/10/2024
- Divisa: EUR

**ZCL2T1040** u Esquinera y tapas frontales para zócalo de 100-100 Armario 400 de IDE - de IDE Electric
Precio: 150.50
MATERIALES: Chapa acero pintado RAL7016. Conjunto formado por dos tapas, frontal y trasera, y cuatro esquineras. Tapas de 100 + 100. PARA ARMARIOS TIPO: FSC - ENL - BIG. Código EAN: 8431044019130 Código eCl@ss 6.0: EC000721
