# Zócalos en poliéster (armarios IP55) de 60 mm de altura, referencia ZOC5030/P de IDE. Para armario de 500x300 - de IDE Electric

- Propiedad del archivo: CONSTRUNARIO
- Formato: FIEBDC-3/2012
- Programa: Construnario Versión 3.51
- Fecha de los precios: 25/10/2024
- Divisa: EUR

**ZOC5030_P** u Zócalos en poliéster (armarios IP55) de 60 mm de altura, referencia ZOC5030/P de IDE. Para armario de 500x300 - de IDE Electric
Precio: 197.15
MATERIALES: Poliéster RAL7035. Altura de 60 mm. PARA ARMARIOS TIPO: Poliéster IP55. Código EAN: 8431044157894 Código eCl@ss 6.0: EC000721
