# Caja para mecanismos y derivación con tornillo metálico hueco 177x427x60 de IDE - de IDE Electric

- Propiedad del archivo: CONSTRUNARIO
- Formato: FIEBDC-3/2012
- Programa: Construnario Versión 3.51
- Fecha de los precios: 25/10/2024
- Divisa: EUR

**CT1843** u Caja para mecanismos y derivación con tornillo metálico hueco 177x427x60 de IDE - de IDE Electric
Caja para mecanismos y derivación con tornillo metálico hueco 177x427x60 de IDE Grado de protección: IP33 Resistencia al impacto: IK07 Resistencia al hilo incandescente: 650 ºC Presión de bola: 70 ºC Rango de temperatura ambiente: -5 ºC / +40 ºC Tensión máxima de empleo: 1000 V AC / 1500 V DC Intensidad máxima admisible: Doble aislamiento: Clase II MATERIALES LIBRES DE HALÓGENOS. Base: PS negro. Tapa: PS blanco RAL9003. IP33 - Empotrar. Código EAN: 8431044390390 Código ETIM 8.0: EC002601
