# Armario mural IP66 acero galvanizado. Puerta opaca con placa. 300X200X150 - de IDE Electric

- Propiedad del archivo: CONSTRUNARIO
- Formato: FIEBDC-3/2012
- Programa: Construnario Versión 3.51
- Fecha de los precios: 25/10/2024
- Divisa: EUR

**IDE_GNG302015** u Armario mural IP66 acero galvanizado. Puerta opaca con placa. 300X200X150 - de IDE Electric
Precio: 184.05
Armario mural IP66 acero galvanizado. Puerta opaca con placa. 300X200X150 Grado de protección: IP66 Grado de protección NEMA: NEMA 1, 12, 4 Resistencia al impacto: IK08 Rango de temperatura ambiente: -25 ºC / +60 ºC Tensión máxima de empleo: 1000 V AC / 1500 V DC Tipo de producto: Armario de fijación mural Dimensiones exteriores: (AxBxC) 300x200x150 mm Instalación: Superficie Tipo de puerta: Puerta opaca. Reversible Tipo de cierre: Cierre doble paletón 5 mm - 1 cierre de 1 punto Acabado de superficie: Capa de imprimación más pintura poliéster endurecida, con protección UV. Color: RAL 7035 Descripción placa: Con placa de montaje lisa. Chapa acero galvanizado 2 mm Peso (kg): 4,2 Materiales: Acero galvanizado EN 10346 DX51D + Z275 Espesor: Cuerpo: 1,2 mm. Puerta: 1,2 mm. Tapa pasacables: 2 mm. Junta de estanqueidad: Junta de estanqueidad de poliuretano inyectado Material de la puerta: Capacidad: Carga máxima del armario: 150 kg Carga máxima de la placa: 125 kg Carga máxima de la puerta: 25 kg Código EAN: 8431044532929 Código ETIM 8.0: EC000261
