# Cartucho cerámico D40 junta superior salida libre 2 posiciones de Genebre - De Genebre

- Propiedad del archivo: CONSTRUNARIO
- Formato: FIEBDC-3/2012
- Programa: Construnario Versión 3.51
- Fecha de los precios: 27/11/2024
- Divisa: EUR

**GEN_100064** u Cartucho cerámico D40 junta superior salida libre 2 posiciones de Genebre - De Genebre
Precio: 18.37
Cartucho cerámico D40 junta superior salida libre 2 posiciones Código EAN: 8434055000869
