# Tabique Fibro-yeso - 1S21 (12,5+75+12,5 LR) - de Fermacell

- Propiedad del archivo: CONSTRUNARIO
- Formato: FIEBDC-3/2012
- Programa: Construnario Versión 3.51
- Fecha de los precios: 05/11/2024
- Divisa: EUR
- Código: james-hardie (06/11/2024)

**1S21_125_75_125_LR** m2 Tabique Fibro-yeso - 1S21 (12,5+75+12,5 LR) - de Fermacell
Tabique fermacell modelo 1S21 (12,5+75+12,5 LR), espesor total 100mm, formado por una placa de fibra yeso fermacell de 12,5 mm de espesor con canto rebajado, según ETE 03/0050, identificación GF-I-W2-C1 (UNE EN 15283-2), densidad 1150 +/- 50 kg/m3, atornillada a cada lado de una estructura compuesta por canales de UW de 75 x 40 x 0,6 mm, montantes de perfil CW de 73,8 x (49/47) x 0,6 mm (alas desiguales), ambos construidos en chapa de acero galvanizado en caliente según UNE EN 14195:2005, atornilladas a los montantes cada 25 cm, con tornillos fermacell de 3,9 x 30 mm fosfatados, de cabeza tronco-cónica con rosca. Montantes cada 600 mm. Unión de las placas a testa, empastado de juntas y cabezas de tornillos con pasta de juntas Fermacell. Las juntas se refuerzan con la cinta de papel Fermacell, asentada sobre una primera capa de pasta de juntas. Sobre la cinta se aplica una segunda mano de pasta. Cerramiento perimetral a base de tiras de cinta autoadhesiva esponjosa, de celda cerrada, ancho 70mm. Lana de roca de 60mm/30kg/m3 en la cámara. Aislamiento acústico Ra '= 56dBA.Resistencia al fuego EI 60. Altura máxima 4,95m. Sistema constructivo según DAU 17/103 Los montantes a los que se fijen los precercos de puertas se reforzarán con doble montante formando tubo, según instrucciones de montaje del fabricante (no incluido en el precio). Totalmente terminado y listo para lijar, imprimar y pintar para un nivel de acabado estándar (Q2). Los criterios de medición son específicos de la norma UNE 92305 para trabajos de instalación de tabiquería seca y falsos techos.

| Código | Ud | Descripción | Rendimiento | Precio | Importe |
|---|---|---|---|---|---|
| 71312_FER | m2 | Panel de fibra yeso canto rebajado 2500x1200x12,5 2 caras (material) | 2.100 | 8.38 | 17.60 |
| 79003_FER | u | Pasta de juntas, saco de 20 Kg (material) | 0.040 | 26.67 | 1.07 |
| 79011_FER | u | Tornillos de fijado rápido 3,9x30 mm, caja de 1000 (material) | 0.024 | 10.7 | 0.26 |
| 291104_FER | m | Canal UW75, 40x75x40, longitud 3 m (material) | 0.900 | 2.05 | 1.85 |
| 291037_FER | m | Montante CW75, 49x75x47, longitud 3 m (material) | 2.100 | 2.51 | 5.27 |
| 60_30 | m2 | 60/30 Lana de roca de 60 mm de espesor y 30 kg/m3 de densidad (material) | 1.000 | 3.22 | 3.22 |
| bec_70 | u | Cinta compresible unión perfilería - estructura 70 cm (material) | 1.100 | 0.34 | 0.37 |
| 79018_FER | m | Cinta de papel de refuerzo para placas con junta de borde afinado (material) | 3.200 | 0.12 | 0.38 |
| tactor | u | Taco Tornillo golpe 6,0X40mm cincado 70cm horiz/100cm vertical (material) | 1.700 | 0.03 | 0.05 |
| mo053 | h | Oficial primera (mano de obra) | 0.360 | 17.82 | 6.42 |
| mo099 | h | Ayudante (mano de obra) | 0.360 | 16.13 | 5.81 |
|  |  | Costes directos |  |  | 42.30 |

## Recursos

**71312_FER** m2 Panel de fibra yeso canto rebajado 2500x1200x12,5 2 caras
Panel homogéneo para construcción seca, base de yeso y fibras de papel, hidrofugado en fábrica. Para soluciones de instalación tradicional en tabiquería seca con borde afinado.

**79003_FER** u Pasta de juntas, saco de 20 Kg
Saco de 20 Kg.

**79011_FER** u Tornillos de fijado rápido 3,9x30 mm, caja de 1000
Consumo de 10-13 uds/m2.

**291104_FER** m Canal UW75, 40x75x40, longitud 3 m
Perfil metálico (canal) de acero galvanizado de 0,6 mm de espesor conforme a UNE 14195 y según geometría tipo DIN, en forma de "U" que se fija a los forjados para asegurar la alineación entre los montantes verticales.

**291037_FER** m Montante CW75, 49x75x47, longitud 3 m
Perfil métalico (montante) de acero galvanizado de 0,6 mm de espesor conforme a UNE 14195 y según geometría tipo DIN, en forma de "C" que se encaja en los canales formando un entramado de estructura portante donde se atornillan los paneles.

**79018_FER** m Cinta de papel de refuerzo para placas con junta de borde afinado
Para el refuerzo de la junta entre paneles de fibra yeso fermacell® con el borde afinado o para el refuerzo adicional de rincones. La cinta de papel tiene una alta resistencia a la tracción y funciona perfectamente con la pasta de juntas fermacell®. Propiedades - Alta resistencia a tracción - Muesca central para facilitar el trabajo en rincones y esquinas - Adherencia perfecta con la pasta de juntas fermacell® - Poco relieve Rollo de 75m Ancho: 53 mm
