# Trasdosado autoportante - 3S21 (103+75) - de Fermacell

- Propiedad del archivo: CONSTRUNARIO
- Formato: FIEBDC-3/2012
- Programa: Construnario Versión 3.51
- Fecha de los precios: 05/11/2024
- Divisa: EUR
- Código: james-hardie (06/11/2024)

**3S21_103_75** m2 Trasdosado autoportante - 3S21 (103+75) - de Fermacell
Trasdosado autoportante fermacell modelo 3S21 (113+75), espesor total 103mm, formado por una placa fermacell de 15 mm más una de 12,5 mm de espesor, según ETE 03/0050, identificación GF-I-W2-C1 (UNE EN 15283-2), densidad 1150 +/- 50 kg/m3, atornillada a una estructura compuesta por canales de UW de 75 x 40 x 0,6 mm, montantes de perfil CW de 73,8 x (49/47) x 0,6 mm (alas desiguales), ambos construidos en chapa de acero galvanizado en caliente según UNE EN 14195:2005, atornilladas a los montantes cada 40cm con tornillos fermacell de 3,9 x 30 mm (primera capa), tornillos fermacell de 3,9 x 45 mm a cada 250cm (segunda capa), fosfatados, de cabeza tronco-cónica con rosca. Montantes cada 600 mm. Unión a testa de los paneles. El panel oculto no requiere tratamiento. En los paneles vistos: empastado de juntas y cabezas de tornillos con pasta de juntas fermacell. Las juntas se refuerzan con la cinta de papel fermacell, asentada sobre una primera capa de pasta de juntas. Sobre la cinta se aplica una segunda mano de pasta. Cerramiento perimetral a base de tiras de cinta autoadhesiva esponjosa, de celda cerrada, ancho 75 mm. Sin lana mineral. Resistencia al fuego (exposición de cualquiera de los lados) EI 60 según informe de clasificación 077458-001-2 (Tecnalia). Altura máxima con resistencia al fuego 4,00m. Los montantes a los que se fijen los precercos de puertas se reforzarán con doble montante formando tubo, según instrucciones de montaje del fabricante (no incluido en el precio). Totalmente terminado y listo para lijar, imprimar y pintar para un nivel de acabado estándar (Q2). Los criterios de medición son específicos de la norma UNE 92305 para trabajos de instalación de tabiquería seca y falsos techos.

| Código | Ud | Descripción | Rendimiento | Precio | Importe |
|---|---|---|---|---|---|
| 72023_FER | m2 | Panel de fibra-yeso con canto recto 2500 x 1200 x 15 (material) | 1.050 | 10.85 | 11.39 |
| 71328_FER | m2 | Panel de fibra yeso canto rebajado 2000 x 1200 x 12,5 4 caras rebajadas (material) | 1.050 | 8.38 | 8.80 |
| 291037_FER | m | Montante CW75, 49x75x47, longitud 3 m (material) | 2.100 | 2.51 | 5.27 |
| 291104_FER | m | Canal UW75, 40x75x40, longitud 3 m (material) | 0.900 | 2.05 | 1.85 |
| 79001_FER | u | Pasta de juntas, saco de 5 Kg (material) | 0.080 | 7.37 | 0.59 |
| 79011_FER | u | Tornillos de fijado rápido 3,9x30 mm, caja de 1000 (material) | 0.008 | 10.7 | 0.09 |
| 79012_FER | u | Tornillos de fijado rápido 3,9 x 45 mm, caja de 1000 (material) | 0.012 | 20.84 | 0.25 |
| 79018_FER | m | Cinta de papel de refuerzo para placas con junta de borde afinado (material) | 1.600 | 0.12 | 0.19 |
| bec_70 | u | Cinta compresible unión perfilería - estructura 70 cm. - de Fermacell (material) | 1.100 | 0.34 | 0.37 |
| tactor | u | Taco Tornillo golpe 6,0X40mm cincado 70cm horiz/100cm vertical - de Fermacell (material) | 1.700 | 0.03 | 0.05 |
| mo053 | h | Oficial primera - de Fermacell (mano de obra) | 0.320 | 17.82 | 5.70 |
| mo099 | h | Ayudante - de Fermacell (mano de obra) | 0.320 | 16.13 | 5.16 |
|  |  | Costes directos |  |  | 39.71 |

## Recursos

**72023_FER** m2 Panel de fibra-yeso con canto recto 2500 x 1200 x 15
Panel homogéneo para construcción seca, base de yeso y fibras de papel, hidrofugado en fábrica. Para aplicaciones interiores en paredes, techos y suelos. Resistente al fuego y a la humedad.

**71328_FER** m2 Panel de fibra yeso canto rebajado 2000 x 1200 x 12,5 4 caras rebajadas
Panel homogéneo para construcción seca, base de yeso y fibras de papel, hidrofugado en fábrica. Para aplicaciones interiores en paredes, techos y suelos. Resistente al fuego y a la humedad.

**79018_FER** m Cinta de papel de refuerzo para placas con junta de borde afinado
Para el refuerzo de la junta entre paneles de fibra yeso fermacell® con el borde afinado o para el refuerzo adicional de rincones. La cinta de papel tiene una alta resistencia a la tracción y funciona perfectamente con la pasta de juntas fermacell®. Propiedades - Alta resistencia a tracción - Muesca central para facilitar el trabajo en rincones y esquinas - Adherencia perfecta con la pasta de juntas fermacell® - Poco relieve Rollo de 75m Ancho: 53 mm
