# Trasdosado semidirecto 3WS01 (42,5-30 LM) - de Fermacell

- Propiedad del archivo: CONSTRUNARIO
- Formato: FIEBDC-3/2012
- Programa: Construnario Versión 3.51
- Fecha de los precios: 05/11/2024
- Divisa: EUR
- Código: james-hardie (06/11/2024)

**3WS01_42** m2 Trasdosado semidirecto 3WS01 (42,5-30 LM) - de Fermacell
Trasdosado semidirecto fermacell, modelo 3WS01 omegas, con lana mineral, espesor total 42,5 mm, formado por una placa de fibra yeso fermacell de 12,5 mm de espesor con el borde afinado, atornillada a subestructura compuesta por canales de perfil Omega de 70x30 cada 600 mm anclados directamente al muro a trasdosar. Las placas irán atornilladas a los montantes omega cada 25 cm, con tornillos fermacell de 3,9 x 30 mm fosfatados, de cabeza tronco-cónica con rosca. Unión a testa de los paneles. Empastado de juntas y cabezas de tornillos con pasta de juntas fermacell. Las juntas se refuerzan con la cinta de papel fermacell, asentada sobre una primera capa de pasta de juntas. Sobre la cinta se aplica una segunda mano de pasta. Los perfiles omega pueden ir anclados a la pared interponiendo una junta esponjosa del mismo ancho que el perfil, de celda cerrada, para atenuar la transmisión acústica. Lana mineral de 30 mm de espesor. Altura máxima 8m (necesidad de junta de dilatación). Totalmente terminado y listo para lijar, imprimar y pintar para un nivel de acabado estándar (tipo Q2.)

| Código | Ud | Descripción | Rendimiento | Precio | Importe |
|---|---|---|---|---|---|
| 71328_FER | m2 | Panel de fibra yeso canto rebajado 2000 x 1200 x 12,5 4 caras rebajadas (material) | 1.050 | 8.38 | 8.80 |
| 79018_FER | m | Cinta de papel de refuerzo para placas con junta de borde afinado (material) | 1.600 | 0.12 | 0.19 |
| 79011_FER | u | Tornillos de fijado rápido 3,9x30 mm, caja de 1000 (material) | 0.012 | 10.7 | 0.13 |
| 79003_FER | u | Pasta de juntas, saco de 20 Kg (material) | 0.005 | 26.67 | 0.13 |
| AG30 | m2 | Lana mineral de 30mm de espesor (material) | 1.000 | 1.81 | 1.81 |
| tactor | u | Taco Tornillo golpe 6,0X40mm cincado 70cm horiz/100cm vertical (material) | 1.700 | 0.03 | 0.05 |
| Maestra_FER | m | Maestra omega M70x30 para trasdosado semidirecto (material) | 2.600 | 1.14 | 2.96 |
| mo099 | h | Ayudante (mano de obra) | 0.200 | 16.13 | 3.23 |
| mo053 | h | Oficial primera (mano de obra) | 0.300 | 17.82 | 5.35 |
|  |  | Costes directos |  |  | 22.65 |

## Recursos

**71328_FER** m2 Panel de fibra yeso canto rebajado 2000 x 1200 x 12,5 4 caras rebajadas
Panel homogéneo para construcción seca, base de yeso y fibras de papel, hidrofugado en fábrica. Para aplicaciones interiores en paredes, techos y suelos. Resistente al fuego y a la humedad.

**79018_FER** m Cinta de papel de refuerzo para placas con junta de borde afinado
Para el refuerzo de la junta entre paneles de fibra yeso fermacell® con el borde afinado o para el refuerzo adicional de rincones. La cinta de papel tiene una alta resistencia a la tracción y funciona perfectamente con la pasta de juntas fermacell®. Propiedades - Alta resistencia a tracción - Muesca central para facilitar el trabajo en rincones y esquinas - Adherencia perfecta con la pasta de juntas fermacell® - Poco relieve Rollo de 75m Ancho: 53 mm

**79011_FER** u Tornillos de fijado rápido 3,9x30 mm, caja de 1000
Consumo de 10-13 uds/m2.

**79003_FER** u Pasta de juntas, saco de 20 Kg
Saco de 20 Kg.

**Maestra_FER** m Maestra omega M70x30 para trasdosado semidirecto
Maestra omega para el trasdosado indirecto
