# Válvula de equilibrado estático de Genebre. 3/4'' - De Genebre

- Propiedad del archivo: CONSTRUNARIO
- Formato: FIEBDC-3/2012
- Programa: Construnario Versión 3.51
- Fecha de los precios: 27/11/2024
- Divisa: EUR

**GEN_307405** u Válvula de equilibrado estático de Genebre. 3/4'' - De Genebre
Precio: 39.42
Válvula de equilibrado estático de Genebre. 3/4'' 1. La válvula de equilibrado es un dispositivo con la función de ajuste y medida del fluido en tránsito, sea frio o caliente, para sistemas abiertos o cerrados con las siguientes características: ? Ajuste micrométrico del fluido en tránsito. ? Indicador de calibración mediante volante graduado. ? Posibilidad de verificar el caudal en tránsito del circuito mediante entradas piezométricas. ? Posibilidad de bloquear en una posición determinada 2. Construcción en latón según UNE-EN 12165 3. Juntas en EPDM 4. Extremos rosca gas (BSP) H-H según ISO 228/1. 5. Tomas de presión incluidas 6. Presión máxima de trabajo (PN) 16 bar 7. Temperatura de trabajo de -20ºC a 120ºC 8. Aplicación con agua y agua + glicol (50%) PN16. Construcción cuerpo y componentes internos en latón UNE-EN 12165. Extremos rosca gas (BSP) H-H, ISO 228/1. Juntas de EPDM. Doble regulación. Tomas de presión G1/4" incluidas. Temperatura de trabajo -20ºC a 120ºC. Código EAN: 8434055332281
