# Válvula de escuadra con filtro - rosca NPT de Genebre - De Genebre

- Propiedad del archivo: CONSTRUNARIO
- Formato: FIEBDC-3/2012
- Programa: Construnario Versión 3.51
- Fecha de los precios: 27/11/2024
- Divisa: EUR

**GEN_3095N06** u Válvula de escuadra con filtro - rosca NPT de Genebre - De Genebre
Válvula de escuadra con filtro - rosca NPT de Genebre 1. Válvula de escuadra con filtro, paso estándar. 2. Construcción en latón forjado s/ UNE-EN 12165. 3. Extremos roscados macho 1/2" NPT s/ ANSI B 1.2.0.1 y UNEF 9/16 (24 hilos) s/ ASME B 1.1 4. Asientos en NBR. 5. Maneta en plástico. 6. Presión máxima de trabajo 10 bar (PN 10). 7. Temperatura de trabajo desde -20ºC a 110ºC. 8. Filtro construido en acero inoxidable AISI 304. 9. Acabado cromado brillante. PN 10. Paso estándar. Construcción en latón según UNE-EN 12165. Acabado cromado pulido. Extremos roscados macho NPT según ANSI B 1.20.1 y UNEF 9/16 según ASME B 1.1. Temp. máx. 110ºC. Filtro inox. Código EAN: 8428381205661
