# Válvula de escuadra redonda de Genebre.1/2''. Negro - De Genebre

- Propiedad del archivo: CONSTRUNARIO
- Formato: FIEBDC-3/2012
- Programa: Construnario Versión 3.51
- Fecha de los precios: 27/11/2024
- Divisa: EUR

**GEN_31100441** u Válvula de escuadra redonda de Genebre.1/2''. Negro - De Genebre
Precio: 55.54
Válvula de escuadra redonda de Genebre.1/2''. Negro 1) Cuerpo realizado en latón según UNE-EN 1982. 2) Acabado negro mate alta calidad. 3) Maneta realizada en Zamak 4) Montura cerámica rosca M18x1,5. 5) Conexión estándar G ½”. 6) Temperatura máxima: 80°C. 7) Temp. máxima recomendada: 65°C. 8) Presión máxima: 10 bar. 9) Presión mínima: 0,5 bar. 10) Presión recomendada: 1 - 3 bar. Válvula de escuadra redonda acabado negro mate de alta calidad. Cuerpo y cobertor fabricados en latón CW617N. Dotado de conexiones estándar G ½”. Genebre te ofrece una larga lista de accesorios y complementos funcionales y decorativos ideales para combinar con nuestros modelos de grifería y dar un toque personal a cada baño. Código EAN: 8434055328086
