# Válvula de retención ReGe Plus de Genebre. Rosca NPT. 1 1/4'' - De Genebre

- Propiedad del archivo: CONSTRUNARIO
- Formato: FIEBDC-3/2012
- Programa: Construnario Versión 3.51
- Fecha de los precios: 27/11/2024
- Divisa: EUR

**GEN_3122PN07** u Válvula de retención ReGe Plus de Genebre. Rosca NPT. 1 1/4'' - De Genebre
Precio: 22.73
Válvula de retención ReGe Plus de Genebre. Rosca NPT. 1 1/4'' 1. Válvula de retención monobloque. 2. Construcción en latón forjado s/ UNE-EN 12165. 3. Extremos rosca NPT hembra-hembra (H-H) según ANSI / ASME B1.20.1 4. Temperatura de funcionamiento: Aire: -20º C a 100º C. Gas: -20º C a 60º C. Agua: 0º C a 90º C. 5. Presión máxima de trabajo 25/18 bar (350/250 psi) (ver tabla). 6. Apta para todo tipo de instalaciones industriales, neumáticas e hidráulicas 7. Montaje en cualquier posición 8. Junta de clapeta vulcanizada de NBR 9. Muelle en acero inoxidable AISI 304 10. Acabado interior y exterior cromado PN 25/18. Construcción en latón cromado según UNE-EN 12165. Cierre NBR vulcanizado. Muelle acero inox. AISI 304. Extremos rosca NPT H-H según ANSI B 1.20.1. Temp. máx. 90ºC. Montaje en cualquier posición. Código EAN: 8434055004652
