# Flexo H 1/2" - H 1/2" 1,20 m inoxidable de Genebre - De Genebre

- Propiedad del archivo: CONSTRUNARIO
- Formato: FIEBDC-3/2012
- Programa: Construnario Versión 3.51
- Fecha de los precios: 27/11/2024
- Divisa: EUR

**GEN_10014152** u Flexo H 1/2" - H 1/2" 1,20 m inoxidable de Genebre - De Genebre
Precio: 29.64
Flexo H 1/2" - H 1/2" 1,20 m inoxidable de Genebre 1) Flexo realizado en PVC. 2) Acabado Brushed Metal de alta calidad. 3) Conexiones estándar G ½”. 4) Temperatura máxima: 80 °C. 5) Temp. máx. recomendada: 65 °C. 6) Presión máxima: 10 bar. 7) Presión mínima: 0,5 bar. 8) Presión recomendada: 1 - 3 bar. Flexo de ducha de 1,2 m fabricado en PVC acabado Brushed Metal. Conexiones estándar G1/2”. Genebre te ofrece una larga lista de accesorios y complementos funcionales y decorativos ideales para combinar con nuestros modelos de grifería y dar un toque personal a cada baño. Código EAN: 8434055056187
