# Soporte ducha cilíndrico de Genebre. Negro - De Genebre

- Propiedad del archivo: CONSTRUNARIO
- Formato: FIEBDC-3/2012
- Programa: Construnario Versión 3.51
- Fecha de los precios: 27/11/2024
- Divisa: EUR

**GEN_10015341** u Soporte ducha cilíndrico de Genebre. Negro - De Genebre
Precio: 7.86
Soporte ducha cilíndrico de Genebre. Negro 1) Realizado en ABS inyectado. 2) Acabado negro mate. 3) Dotado de tornillos de acero inoxidable y tacos de Nylon para fijación. 4) Soporte giratorio 360°. Soporte de ducha cilíndrico fabricado en ABS inyectado, acabado negro mate de alta calidad. Dotado de tornillos de acero inoxidable y tacos para fijación. Soporte giratorio 360º. Genebre te ofrece una larga lista de accesorios y complementos funcionales y decorativos ideales para combinar con nuestros modelos de grifería y dar un toque personal a cada baño. Código EAN: 8434055056194
