# Soporte de ducha cilíndrico de Genebre. Oro cepillado - De Genebre

- Propiedad del archivo: CONSTRUNARIO
- Formato: FIEBDC-3/2012
- Programa: Construnario Versión 3.51
- Fecha de los precios: 27/11/2024
- Divisa: EUR

**GEN_10015351** u Soporte de ducha cilíndrico de Genebre. Oro cepillado - De Genebre
Precio: 12.14
Soporte de ducha cilíndrico de Genebre. Oro cepillado 1) Realizado en ABS inyectado. 2) Acabado Brushed PVD Gold. 3) Dotado de tornillos de acero inoxidable y tacos de Nylon para fijación. 4) Soporte giratorio 360°. Soporte de ducha cilíndrico fabricado en ABS inyectado, acabado Brushed PVD Gold de alta calidad. Dotado de tornillos de acero inoxidable y tacos para fijación. Soporte giratorio 360º. Genebre te ofrece una larga lista de accesorios y complementos funcionales y decorativos ideales para combinar con nuestros modelos de grifería y dar un toque personal a cada baño. Código EAN: 8434055056200
