# Válvula de desagüe automática de Genebre. Plástico 1 1/4" - De Genebre

- Propiedad del archivo: CONSTRUNARIO
- Formato: FIEBDC-3/2012
- Programa: Construnario Versión 3.51
- Fecha de los precios: 27/11/2024
- Divisa: EUR

**GEN_10020045** u Válvula de desagüe automática de Genebre. Plástico 1 1/4" - De Genebre
Precio: 9.45
Válvula de desagüe automática de Genebre. Plástico 1 1/4" 1) Cuerpo realizado en plástico ABS. 2) Tapa desmontable. 3) Varillas de acero inoxidable. 4) Pomo de latón. 5) Tapa cromada según EN 248. 6) Con rebosadero. 7) Rosca de salida G 1/4". Válvula automática de plástico ABS para desagüe de baño. Cuerpo ABS de alta calidad. Dotado de sistema clic de cierre y juntas en NBR. Incluye elementos de fijación. Código EAN: 8428381096375
