# Válvula de desagüe automática de Genebre. Metálica 1 1/4" - De Genebre

- Propiedad del archivo: CONSTRUNARIO
- Formato: FIEBDC-3/2012
- Programa: Construnario Versión 3.51
- Fecha de los precios: 27/11/2024
- Divisa: EUR

**GEN_10020345** u Válvula de desagüe automática de Genebre. Metálica 1 1/4" - De Genebre
Precio: 27.10
Válvula de desagüe automática de Genebre. Metálica 1 1/4" 1) Cuerpo realizado en latón según UNE-EN 1982. 2) Acabado en cromado alta calidad según EN 248. 3) Tapa desmontable. 4) Varillas de acero inoxidable. 5) Pomo de latón. 6) Con rebosadero. 7) Temperatura máxima: 85 °C. 8) Temp. máx. recomendada: 65 °C. 9) Presión máxima: 10 bar. 10) Presión mínima: 0,5 bar. 11) Presión recomendada: 1 - 3 bar. Válvula automática metálica para desagüe de baño. Tapa y cuerpo en latón CW617N acabado en cromo alta calidad. Dotado de sistema clic de cierre y juntas en NBR. Incluye elementos de fijación. Diseño contundente y compacto, que fusiona la elegancia y la tecnología en los más altos estándares de calidad. Código EAN: 8434055316113
