# Válvula universal manual bañera Click-Ge de Genebre. 1 1/2" - De Genebre

- Propiedad del archivo: CONSTRUNARIO
- Formato: FIEBDC-3/2012
- Programa: Construnario Versión 3.51
- Fecha de los precios: 27/11/2024
- Divisa: EUR

**GEN10020845** u Válvula universal manual bañera Click-Ge de Genebre. 1 1/2" - De Genebre
Precio: 12.09
Válvula universal manual bañera Click-Ge de Genebre. 1 1/2" 1) Cuerpo realizado en latón según UNE-EN 1982. 2) Acabado en bronce alta calidad. 3) Tapa desmontable. 4) Temperatura máxima: 85 °C. 5) Temp. máx. recomendada: 65 °C. 6) Presión máxima: 10 bar. 7) Presión mínima: 0,5 bar. 8) Presión recomendada: 1 - 3 bar. Válvula universal para desagüe de baño. Tapa y cuerpo en latón CW617N acabado en bronce alta calidad. Dotado de sistema click de cierre y juntas en NBR. Incluye elementos de fijación. Diseño contundente y compacto, que fusiona la elegancia y la tecnología en los más altos estándares de calidad.
