# Válvula universal click Luxe con y sin rebosadero de Genebre - De Genebre

- Propiedad del archivo: CONSTRUNARIO
- Formato: FIEBDC-3/2012
- Programa: Construnario Versión 3.51
- Fecha de los precios: 27/11/2024
- Divisa: EUR

**GEN_10021145** u Válvula universal click Luxe con y sin rebosadero de Genebre - De Genebre
Precio: 20.29
Válvula universal click Luxe con y sin rebosadero de Genebre 1) Cuerpo realizado en latón según UNE-EN 1982. 2) Cromado según EN 248. 3) Tapa desmontable. Válvula click 1 ¼” para desagüe. Tapa y cuerpo en latón CW617N acabado cromado de alta calidad. Dotado de sistema click de cierre y juntas en NBR. Incluye elementos de fijación. Genebre te ofrece una larga lista de accesorios y complementos funcionales y decorativos ideales para combinar con nuestros modelos de grifería y dar un toque personal a cada baño. Código EAN: 8428381553342
