# Grifo lavabo mural 1 agua cartucho 25 de Genebre - De Genebre

- Propiedad del archivo: CONSTRUNARIO
- Formato: FIEBDC-3/2012
- Programa: Construnario Versión 3.51
- Fecha de los precios: 27/11/2024
- Divisa: EUR

**GEN_100604** u Grifo lavabo mural 1 agua cartucho 25 de Genebre - De Genebre
Precio: 33.06
Grifo lavabo mural 1 agua cartucho 25 de Genebre 1) Cuerpo y placa realizados en latón según UNE-EN 1982. 2) Maneta realizada en Zamak. 3) Cromado según EN 248. 4) Cartucho cerámico silencioso D25 convencional. 5) Atomizador plástico M24x1 antical con casquillo de latón cromado 6) Dotado de filtro plástico. 7) Temperatura máxima: 85 °C. 8) Temp. máx. recomendada: 65 °C. 9) Presión máxima: 10 bar. 10) Presión mínima: 0,5 bar. 11) Presión recomendada: 1 - 3 bar. Grifo lavabo mural 1 agua, acabado cromado de alta calidad. Grifo con cartucho cerámico D25 convencional, se suministra con filtro plástico antipartículas. Diseño contundente y compacto, que fusiona la elegancia y la tecnología en los más altos estándares de calidad. Código EAN: 8428381474340
