# Kit ducha sanitaria inox, serie Tau de Genebre. Cromo - De Genebre

- Propiedad del archivo: CONSTRUNARIO
- Formato: FIEBDC-3/2012
- Programa: Construnario Versión 3.51
- Fecha de los precios: 27/11/2024
- Divisa: EUR

**GEN10069460** u Kit ducha sanitaria inox, serie Tau de Genebre. Cromo - De Genebre
Precio: 48.97
Kit ducha sanitaria inox, serie Tau de Genebre. Cromo 1) Ducha realizada en acero inoxidable AISI 304. 2) Dotado de flexo de doble grapaje (1.2 m) tornillo en inoxidable y taco plástico. 3) Temperatura máxima: 80 °C. 4) Temp. máx. recomendada: 65 °C. 5) Presión máxima: 10 bar. 6) Presión mínima: 0,5 bar. 7) Presión recomendada: 1-3 bar. Kit ducha sanitaria fabricado en acero inoxidable AISI 304, se suministra con flexo de doble grapaje de 1,2 m. Incluye todos los elementos de fijación. Genebre te ofrece una larga lista de accesorios y complementos funcionales y decorativos ideales para combinar con nuestros modelos de grifería y dar un toque personal a cada baño.
