# Kit de ducha sanitaria de Genebre. Oro cepillado - De Genebre

- Propiedad del archivo: CONSTRUNARIO
- Formato: FIEBDC-3/2012
- Programa: Construnario Versión 3.51
- Fecha de los precios: 27/11/2024
- Divisa: EUR

**GEN_10069451** u Kit de ducha sanitaria de Genebre. Oro cepillado - De Genebre
Precio: 123.76
Kit de ducha sanitaria de Genebre. Oro cepillado 1) Ducha realizada en acero inoxidable AISI 304. 2) Acabado Brushed PVD Gold alta calidad. 3) Dotado de flexo de doble grapaje (1.2 m) tornillo en inoxidable y taco plástico. 4) Temperatura máxima: 80 °C. 5) Temp. máx. recomendada: 65 °C. 6) Presión máxima: 10 bar. 7) Presión mínima: 0,5 bar. 8) Presión recomendada: 1-3 bar. Kit ducha sanitaria fabricado en acero inoxidable AISI 304 acabado Brushed PVD Gold de alta calidad, se suministra con flexo de doble grapaje de 1,2 m. Incluye todos los elementos de fijación. Genebre te ofrece una larga lista de accesorios y complementos funcionales y decorativos ideales para combinar con nuestros modelos de grifería y dar un toque personal a cada baño. Código EAN: 8434055056316
