# Grifo lavabo serie GE de Genebre. 1 agua cartucho 25 - De Genebre

- Propiedad del archivo: CONSTRUNARIO
- Formato: FIEBDC-3/2012
- Programa: Construnario Versión 3.51
- Fecha de los precios: 27/11/2024
- Divisa: EUR

**GEN_100704** u Grifo lavabo serie GE de Genebre. 1 agua cartucho 25 - De Genebre
Precio: 33.67
Grifo lavabo serie GE de Genebre. 1 agua cartucho 25 1) Cuerpo y placa realizados en latón según UNE-EN 1982. 2) Maneta realizada en Zamak. 3) Cromado según EN 248. 4) Cartucho cerámico silencioso D25 convencional. 5) Atomizador plástico M24x1 antical con casquillo de latón cromado 6) Sistema de fijación mediante tuerca de latón. 7) Dotado de filtro plástico. 8) Temperatura máxima: 85 °C. 9) Temp. máx. recomendada: 65 °C. 10) Presión máxima: 10 bar. 11) Presión mínima: 0,5 bar. 12) Presión recomendada: 1 - 3 bar. Grifo lavabo 1 agua para instalar en repisa, acabado cromado de alta calidad. Grifo con cartucho cerámico D25 convencional, se suministra con filtro plástico antipartículas. Diseño contundente y compacto, que fusiona la elegancia y la tecnología en los más altos estándares de calidad. Código EAN: 8428381553113
