# Grifo doble combinable, serie GE de Genebre. 1/2"-3/4" y 1/2" - De Genebre

- Propiedad del archivo: CONSTRUNARIO
- Formato: FIEBDC-3/2012
- Programa: Construnario Versión 3.51
- Fecha de los precios: 27/11/2024
- Divisa: EUR

**GEN_102304** u Grifo doble combinable, serie GE de Genebre. 1/2"-3/4" y 1/2" - De Genebre
Precio: 49.72
Grifo doble combinable, serie GE de Genebre. 1/2"-3/4" y 1/2" 1) Cuerpo realizado en latón según UNE-EN 1982. 2) Volante fabricado en Zamak. 3) Cromado según EN 248. 4) Montura cerámica 5) Caudal mínimo: 8 l/min (3 bar). 6) Temperatura máxima uso: 85 °C. 7) Temp. máx. recomendada: 65 °C. 8) Presión máxima uso: 10 bar. 9) Presión mínima uso: 0,5 bar. 10) Presión recomendada: 1 - 5 bar Grifo doble combinable Código EAN: 8428381592037
