# Grifo doble combinable a 1/2"- 3/4" y aireador, serie GE de Genebre - De Genebre

- Propiedad del archivo: CONSTRUNARIO
- Formato: FIEBDC-3/2012
- Programa: Construnario Versión 3.51
- Fecha de los precios: 27/11/2024
- Divisa: EUR

**GEN_10204** u Grifo doble combinable a 1/2"- 3/4" y aireador, serie GE de Genebre - De Genebre
Precio: 56.07
Grifo doble combinable a 1/2"- 3/4" y aireador, serie GE de Genebre 1) Cuerpo realizado en latón según UNE-EN 1982. 2) Maneta y volante fabricados en Zamak. 3) Cromado según EN 248. 4) Montura cerámica 5) Cartucho cerámico silencioso Ø25 con una salida convencional. 6) Caudal mínimo: 8 l/min (3 bar). 7) Temperatura máxima uso: 85 °C. 8) Temp. máx. recomendada: 65 °C. 9) Presión máxima uso: 10 bar. 10) Presión mínima uso: 0,5 bar. 11) Presión recomendada: 1 - 5 bar. Grifo doble combinable Código EAN: 8428381592044
