# Rociador de ducha cilíndrico de Genebre. - De Genebre

- Propiedad del archivo: CONSTRUNARIO
- Formato: FIEBDC-3/2012
- Programa: Construnario Versión 3.51
- Fecha de los precios: 27/11/2024
- Divisa: EUR

**GEN_115504** u Rociador de ducha cilíndrico de Genebre. - De Genebre
Precio: 15.87
Rociador de ducha cilíndrico de Genebre. 1) Rociador y tuerca realizados en ABS. 2) Cromado según EN 248. 3) Rociador con rótula. 4) Dotado de un filtro de acero inoxidable. 5) Jets anticalcáreos. 6) Temperatura máxima: 85 °C. 7) Temp. máx. recomendada: 65 °C. 8) Presión máxima: 10 bar. 9) Presión mínima: 0,5 bar. 10) Presión recomendada: 1 - 3 bar. Rociador de ducha fabricado en ABS acabado cromado de alta calidad, Constado de rótula para direccionar la salida del agua. Provisto de jets anticalcáreos. Diseño contundente y compacto, que fusiona la elegancia y la tecnología en los más altos estándares de calidad. Código EAN: 8428381588870
