# Caja de instalación para aplicaciones empotradas de Genebre - De Genebre

- Propiedad del archivo: CONSTRUNARIO
- Formato: FIEBDC-3/2012
- Programa: Construnario Versión 3.51
- Fecha de los precios: 27/11/2024
- Divisa: EUR

**GE_116BOX** u Caja de instalación para aplicaciones empotradas de Genebre - De Genebre
Precio: 30.00
GE-BOX define la familia de cajas fabricadas en FOAM de alta densidad para grifería empotrada de GENEBRE. El cuerpo queda fijado totalmente por las zonas de contacto. Código EAN: 8434055343157
