# Accesorio para urinario recto 40 cm de Genebre - De Genebre

- Propiedad del archivo: CONSTRUNARIO
- Formato: FIEBDC-3/2012
- Programa: Construnario Versión 3.51
- Fecha de los precios: 27/11/2024
- Divisa: EUR

**GEN121604** u Accesorio para urinario recto 40 cm de Genebre - De Genebre
Precio: 18.74
Accesorio recto para válvula temporizada de urinario. Fabricado en latón CW617N cromado según EN 248. Incluye tuerca y junta. Código EAN: 8434055039623
