# Accesorio para urinario recto 15,5 cm de Genebre - De Genebre

- Propiedad del archivo: CONSTRUNARIO
- Formato: FIEBDC-3/2012
- Programa: Construnario Versión 3.51
- Fecha de los precios: 27/11/2024
- Divisa: EUR

**GEN_121704** u Accesorio para urinario recto 15,5 cm de Genebre - De Genebre
Precio: 12.67
Accesorio para urinario recto 15,5 cm de Genebre 1) Cuerpo realizado en latón CW617N según UNE-EN 1982. 2) Cromado según EN 248. 3) Temperatura máxima: 85 °C. 4) Temp. máxima recomendada: 65 °C. 5) Presión máxima: 10 bar. 6) Presión mínima: 0,5 bar. 7) Presión recomendada: 1 - 3 bar. Accesorio recto de 15,5 cm para válvula de urinario. Fabricado en latón CW617N y cromado según EN 248. Incluye cobertor, tuerca y junta en EPDM. Es compatible con las válvulas de urinario 1090 04 y 1185 04. No es compatible con la valvula 1038 04. Código EAN: 8434055039647
