# Mezclador termostático vertical para paneles solares de Genebre - De Genebre

- Propiedad del archivo: CONSTRUNARIO
- Formato: FIEBDC-3/2012
- Programa: Construnario Versión 3.51
- Fecha de los precios: 27/11/2024
- Divisa: EUR

**GEN_1431S 05** u Mezclador termostático vertical para paneles solares de Genebre - De Genebre
Precio: 84.50
Mezclador termostático vertical para paneles solares de Genebre 1. Dispositivo mezclador con bloqueo del suministro según norma EN 1111. 2. Sistema de bloqueo de seguridad antiescaldo. 3. Construcción en latón s/ UNE-EN 12165 niquelado. 4. Extremos rosca gas (BSP) macho s/ ISO 228/1. 5. Cartucho extraíble y unidad termostática especial con protección anti-cal y alta velocidad de respuesta. 6. Temperatura máxima de entrada 100ºC. 7. Posibilidad de regulación de 30ºC a 65ºC. 8. Precisión +/- 2ºC. 9. Presión máxima de trabajo 5 bar (dinámica). 10. Presión máxima de trabajo 10 bar (estática). 11. Juntas en EPDM. 12. Volante en ABS. 13. Muelle en INOX AISI 302. 14. Aplicación para paneles solares Volante de regulación de temperatura de 30ºC a 65ºC. Temperatura máxima de entrada de agua 100ºC. Aplicación para paneles solares. Código EAN: 8428381587514
