# Pozo SANECOR DN 600 con base/colectores hasta DN 315 H=1 m

- Propiedad del archivo: CONSTRUNARIO
- Formato: FIEBDC-3/2012
- Programa: Construnario Versión 3.51
- Fecha de los precios: 03/12/2024
- Divisa: EUR

| Código | Ud | Descripción | Precio |
|---|---|---|---|
| MLC_2141473 | m | Pozo SANECOR DN 600 con base/colectores hasta DN 315 H=1 m | 212.09 |
