# Pozo SANECOR DN 600 sin base/colectores hasta DN 315 H= 1 m

- Propiedad del archivo: CONSTRUNARIO
- Formato: FIEBDC-3/2012
- Programa: Construnario Versión 3.51
- Fecha de los precios: 03/12/2024
- Divisa: EUR

| Código | Ud | Descripción | Precio |
|---|---|---|---|
| MLC_2141536 | m | Pozo SANECOR DN 600 sin base/colectores hasta DN 315 H= 1 m | 102.28 |
