# Pozo SANECOR® DN1200 con base de registro / colector DN800 (con pates) H=3 m

- Propiedad del archivo: CONSTRUNARIO
- Formato: FIEBDC-3/2012
- Programa: Construnario Versión 3.51
- Fecha de los precios: 03/12/2024
- Divisa: EUR

| Código | Ud | Descripción | Precio |
|---|---|---|---|
| MLC_2141723 | m | Pozo SANECOR® DN1200 con base de registro / colector DN800 (con pates) H=3 m | 1177.67 |
