# Plataforma de poliéster para pozo de registro DN 1000

- Propiedad del archivo: CONSTRUNARIO
- Formato: FIEBDC-3/2012
- Programa: Construnario Versión 3.51
- Fecha de los precios: 03/12/2024
- Divisa: EUR

| Código | Ud | Descripción | Precio |
|---|---|---|---|
| MLC_7030693 | m | Plataforma de poliéster para pozo de registro DN 1000 | 390.79 |
