# Tubería TOM® PVC Orientado DN450 PN12.5 Reutilización, color morado

- Propiedad del archivo: CONSTRUNARIO
- Formato: FIEBDC-3/2012
- Programa: Construnario Versión 3.51
- Fecha de los precios: 03/12/2024
- Divisa: EUR
- Código: molecor-tecn

**PTOM45012M** Tubería TOM® PVC Orientado DN450 PN12.5 Reutilización, color morado
Tubería TOM® de PVC orientado clase 500. Coeficiente global de servicio 1,4 de 450 mm de diámetro nominal, unión por junta elástica, para una presión de trabajo de 12.5 bar, de longitud total 5,95 m, colocada en zanja sobre cama de arena de río, relleno lateral y superior hasta 30 cm por encima de la generatriz, c/p.p de medios auxiliares, sin incluir excavación y posterior relleno de la zanja, colocada S/NFE-IFA-11.

| Código | Ud | Descripción | Rendimiento | Precio | Importe |
|---|---|---|---|---|---|
| TOM45012M | m | Tubería TOM® PVC Orientado DN450 PN12.5 Reutilización, color morado (material) | 1.000 | 88.24 | 88.24 |
| MTCArenaR06 | m3 | Arena de río 0/6 mm (material) | 0.230 | 19.24 | 4.43 |
| MTCLubricante | kg | Lubricante (material) | 0.010 | 5.74 | 0.06 |
| MOC064 | h | Oficial 1ª fontanero (mano de obra) | 0.110 | 20.91 | 2.30 |
| MOC065 | h | Ayudante fontanero (mano de obra) | 0.080 | 19.05 | 1.52 |
| M05EN020 | h | Excavadora hidráulica neumáticos 84 CV (maquinaria) | 0.015 | 53.56 | 0.80 |
|  |  | Costes directos |  |  | 97.35 |
