# Tubería TOM® PVC Orientado DN90 PN20 Reutilización, color morado

- Propiedad del archivo: CONSTRUNARIO
- Formato: FIEBDC-3/2012
- Programa: Construnario Versión 3.51
- Fecha de los precios: 03/12/2024
- Divisa: EUR
- Código: molecor-tecn

**PTOM9020M** Tubería TOM® PVC Orientado DN90 PN20 Reutilización, color morado
CONSULTAR PRECIO Y DISPONIBILIDAD Tubería TOM® de PVC orientado clase 500. Coeficiente global de servicio 1,4 de 90 mm de diámetro nominal, unión por junta elástica, para una presión de trabajo de 20 bar, de longitud total 5,95 m, colocada en zanja sobre cama de arena de río, relleno lateral y superior hasta 30 cm por encima de la generatriz, c/p.p de medios auxiliares, sin incluir excavación y posterior relleno de la zanja, colocada S/NFE-IFA-11.

| Código | Ud | Descripción | Rendimiento | Precio | Importe |
|---|---|---|---|---|---|
| TOM09020M | m | Tubería TOM® PVC Orientado DN90 PN20 Reutilización, color morado (material) | 0.000 | 0 | 0.00 |
| MTCArenaR06 | m3 | Arena de río 0/6 mm (material) | 0.000 | 19.24 | 0.00 |
| MTCLubricante | kg | Lubricante (material) | 0.002 | 5.74 | 0.01 |
| MOC064 | h | Oficial 1ª fontanero (mano de obra) | 0.000 | 20.91 | 0.00 |
| MOC065 | h | Ayudante fontanero (mano de obra) | 0.000 | 19.05 | 0.00 |
|  |  | Costes directos |  |  | 0.01 |

## Recursos

**TOM09020M** m Tubería TOM® PVC Orientado DN90 PN20 Reutilización, color morado
CONSULTAR PRECIO Y DISPONIBILIDAD
