# Toma ducha mural redonda de Genebre. Negra - De Genebre

- Propiedad del archivo: CONSTRUNARIO
- Formato: FIEBDC-3/2012
- Programa: Construnario Versión 3.51
- Fecha de los precios: 27/11/2024
- Divisa: EUR

**GEN_161841** u Toma ducha mural redonda de Genebre. Negra - De Genebre
Precio: 36.03
Toma ducha mural redonda de Genebre. Negra 1) Cuerpo realizado en latón según UNE-EN 1982. 2) Acabado negro mate alta calidad. 3) Conexión estándar G ½” 4) Temperatura máxima: 80°C. 5) Temp. máxima recomendada: 65°C. 6) Presión máxima: 10 bar. 7) Presión mínima: 0,5 bar. 8) Presión recomendada: 1 - 3 bar Toma de ducha mural redonda acabado en negro mate para colocar en pared y conectar un flexo y un mango de ducha. Conexión estándar G1/2”. Diseño contundente y compacto, que fusiona la elegancia y la tecnología en los más altos estándares de calidad. Código EAN: 8434055336661
