# Toma ducha mural redonda de Genebre. Oro - De Genebre

- Propiedad del archivo: CONSTRUNARIO
- Formato: FIEBDC-3/2012
- Programa: Construnario Versión 3.51
- Fecha de los precios: 27/11/2024
- Divisa: EUR

**GEN_161851** u Toma ducha mural redonda de Genebre. Oro - De Genebre
Precio: 41.61
Toma ducha mural redonda de Genebre. Oro 1) Cuerpo realizado en latón según UNE-EN 1982. 2) Acabado Brushed PVD Gold de alta calidad. 3) Conexión estándar G ½” 4) Temperatura máxima: 80°C. 5) Temp. máxima recomendada: 65°C. 6) Presión máxima: 10 bar. 7) Presión mínima: 0,5 bar. 8) Presión recomendada: 1 - 3 bar. Toma de ducha mural redonda acabado Brushed PVD Gold para colocar en pared y conectar un flexo y un mango de ducha. Conexión estándar G1/2”. Genebre te ofrece una larga lista de accesorios y complementos funcionales y decorativos ideales para combinar con nuestros modelos de grifería y dar un toque personal a cada baño. Código EAN: 8434055056330
