# Soporte de ducha cuadrado de Genebre. Con toma 1/2'' - De Genebre

- Propiedad del archivo: CONSTRUNARIO
- Formato: FIEBDC-3/2012
- Programa: Construnario Versión 3.51
- Fecha de los precios: 27/11/2024
- Divisa: EUR

**GEN_163504** u Soporte de ducha cuadrado de Genebre. Con toma 1/2'' - De Genebre
Soporte de ducha cuadrado de Genebre. Con toma 1/2'' 1) Soporte y cobertor en latón según UNEEN 1982. 2) Cromado según EN 248 3) Conexiones estándar G ½” 4) Temperatura máxima: 85 °C. 5) Temp. máx. recomendada: 65 °C. 6) Presión máxima: 10 bar. 7) Presión mínima: 0,5 bar. 8) Presión recomendada: 1 - 3 bar Soporte de ducha cuadrado con toma fabricado en latón CW617N acabado cromado de alta calidad. Conexión estándar G1/2”. Diseño contundente y compacto, que fusiona la elegancia y la tecnología en los más altos estándares de calidad.
